# Muster-Leistungsbeschreibung
Leistungsbeschreibung (GAEB 90, DA81)
Währung: EUR

## Ziegelschlämmverfugung
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"

*Hinweis*
Hinweis zur Überprüfung der
instandzusetzenden Flächen

Die instandzusetzenden Flächen
sind auf Verschmutzungen, Verfärbungen, Hohllagen,
Durchfeuchtungen, Flecke und Risse zu überprüfen.

Der Untergrund muß sauber, tragfähig, frei von
biologischem Bewuchs, Tensiden,
Staub- und Schalmittel-, Öl- und Fettrückständen
u.a. trennenden Substanzen sein.

Baumängel wie Risse, rissige Fugen, fehlerhafte
Anschlüsse, aufsteigende und hygroskopische
Feuchtigkeit müssen vorher beseitigt werden.

Bei Vorhandensein von bauschädlichen Salzen
ist eine quantitative Schadsalzanalyse unerlässlich.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

*Hinweis*
Hinweis zu Aufwand für
Probe-/Musterflächen

Die Kosten für das Herstellen von Probe- und/oder
Musterflächen incl. Schutzmaßnahmen für angrenzende
und nicht zu behandelnde Flächen sind in die
Einheitspreise einzukalkulieren, ebenso das Vorhalten
dafür notwendiger Materialien, Werkzeuge, Maschinen
und Geräte.

*Hinweis*
Hinweise zur hydrophobierenden
Imprägnierung

Von der hydrophobierenden Imprägnierung von
Teilflächen an einer Fassade ist abzuraten.
Es muss in jedem Fall gewährleistet sein, dass Wasser
nicht
hinter die hydrophobierte Zone gelangen kann.

### Titel 00002 Fassadenreinigung

*Hinweis*
Hinweise zur Reinigung der
Baustoffoberflächen

Ziel der Reinigung ist nicht eine absolut saubere,
porentief reine Baustoffoberfläche, sondern die
Entfernung von
nicht tragfähigen Altbeschichtungen und/oder
Verunreinigungen, welche die feuchtetechnischen
Eigenschaften des Baustoffes und/oder die Haftung
nachfolgend aufzubringender Materialien negativ
beeinflussen.

Das Reinigungsziel ist objektbezogen in Abstimmung mit
dem AG bzw. der örtlichen Bauleitung festzulegen

Die Eignung des angebotenen Reinigungsverfahrens ist an
Hand von Probefläche nachzuweisen.
Erst nach Abnahme der Probeflächen durch den AG bzw.
der örtlichen Bauleitung darf mit den Arbeiten
begonnen werden.

Die Kosten für das Herstellen von Probe- und/oder
Musterflächen incl. Schutzmaßnahmen für angrenzende
und nicht zu behandelnde Flächen sind in die
Einheitspreise einzukalkulieren, ebenso das Vorhalten
dafür notwendiger Materialien, Werkzeuge, Maschinen
und Geräte.

Ein Substanzverlust durch zu hohen Arbeitsdruck
und/oder zu hoher Abrasion des Reinigungsverfahrens
sind in jedem Fall zu vermeiden. Führt das
ausgewählte bzw. vorgeschriebene Reinigungsverfahren
zu einer merklichen Schädigung der Oberfläche, sind
die Arbeiten unverzüglich einzustellen
und die Bauleitung zu verständigen.

Anfallendes Wasser und abgetragenes Material
wird Eigentum des AN und ist umweltgerecht nach
den Bestimmungen des Gesetzgebers zu entsorgen.
Die örtlich geltenden Immissionsschutzbestimmungen
sind zu beachten.

**00002.0001 Reinigung mit Fassadenreiniger-Paste (Clean FP)**
*** Grundposition ZZ 001.0
Entfernung von starken,urbanen Verschmutzungen (Ruß,
Staub, Industrieschmutz, etc.) auf mineralischen
Baustoffuntergründen,
ausgenommen Kalksandsteine und glasierte Flächen
mit Fassadenreiniger-Paste Clean FP.

Clean FP wird auf den trockenen Untergrund mittels
Pinsel
 oder Rolle aufgebracht.
 Material mit Wurzelbürste oder Schrubber mechanisch
durcharbeiten
 Einwirkzeit: objektabhängig
 Material nicht eintrocknen lassen.
 Mit viel Wasser unter Druck von unten nach oben
 intensiv nachwaschen.
 Reinigungsmittel ist rückstandslos zu entfernen.
 Vorgang ggf. wiederholen.
 Die Einwirkzeit und der Verbrauch des Reinigers werden
nach Beurteilung
 von Musterflächen durch die fachlich Beteiligten
festgelegt.

Verbrauch:
ca.0,1 kg/m² Remmers Clean FP <0666>
je nach Verunreinigung
Einheit: m2

**00002.0002 Reinigung im rotec-Softstrahlverfahren**
*** Wahlposition ZZ 001.1
Entfernen von Verschmutzungen
mit dem untergrundschonenden rotec-Softstrahlverfahren.

Strahlgerät: rotec Softstrahlanlage
Strahlmittel: rotec Glaspudermehl,

Zusätzliche technische Informationen des Herstellers
beachten.

Reinigungsgrad, Strahldruck, Wasseranteil
und Strahlgut-Körnung sind mittels genügend großer,
repräsentativer Probeflächen festzulegen.

Verbrauch:
ca. 40-100 kg/h Remmers rotec Glaspudermehl
<5280> A0  0,04 - 0,09 mm
<5278> A2  0,09 - 0,25 mm
Einheit: m2

**00002.0003 Reinigung mit Hochdruckreiniger und Wasser**
*** Wahlposition ZZ 001.2
Reinigung der Flächen mit klarem Wasser
unter Verwendung eines
Hochdruckreingungs- oder Heißdampfstrahlgerätes
(Druckeinstellung, Temperatur
und Einwirkzeit ist Hand von Probeflächen
festzulegen).

Untergrund:_________________
Einheit: m2

**00002.0004 Reinigung mit biologisch abbaubarer Tensidlösung (Clean SL)**
*** Bedarfsposition ohne GB
Reinigen der Fassadenflächen mit Clean SL.
Grobe Verschmutzungen mechanisch entfernen.
Zu reinigenden Untergrund mit Wasser anfeuchten.
Je nach Intensität der Verunreinigung ist eine
Verdünnung mit einer Konzentration von 1:5 - 1:20
herzustellen.
Die auf die Verunreinigung abgestimmte Lösung mittels
geeignetem Gerät applizieren.
Material mit Wurzelbürste oder Schrubber einarbeiten.

Bei Verarbeitung mit Hochdruckreiniger ca. 0,5 % Clean
SL
in den Bypasstank dosieren.

Gereinigte Flächen mit genügend klarem Wasser
nachwaschen.
Das Reinigungsmittel ist rückstandslos zu entfernen.
Vorgang ggf. wiederholen.

Verbrauch:
ca. 0,01 ? 0,05 l/m² Remmers Clean SL <0671>
je nach Verunreinigung
Einheit: m2

**00002.0005 Reinigung mit bakterizid, fungizid und algizid wirkendem Kombinationsprodukt**
*** Bedarfsposition ohne GB
Entfernen von biologischen Verschmutzungen auf
mineralischen Untergründen mit BFA.

Grobe Verschmutzungen mechanisch oder mit
Hochdruckreiniger oder Heißdampfstrahlgerät
entfernen.
Produkt ggf. mehrmals mit geeignetem Werkzeug
aufbringen.
Nach einer vorher festgelegten Einwirkzeit die
behandelte Fläche mit Hochdruckreiniger oder
Heißdampfstrahlgerät reinigen.

Die Einwirkzeit, der Verbrauch des Reinigers sowie die
Art des Hochdruckreinigers / Heißdampfstrahlgerätes
sowie Reinigungsdruck werden nach Beurteilung von
Musterflächen durch die fachlich Beteiligten
festgelegt.

Verbrauch:
mind. 0,2 l/m² Remmers BFA <0673>
je nach Verunreinigung
Einheit: m2

**00002.0006 Reinigung mit saurer Reinigungslösung (Clean AC[basic])**
*** Bedarfsposition ohne GB
Entfernen von starken kalkhaltigen Verunreinigungen
auf mineralischen Untergründen
mit Clean AC[basic].

Grobe Verschmutzungen mechanisch entfernen.
Zu reinigenden Untergrund mit Wasser vornässen.
Je nach Intensität der Verunreinigung ist eine Lösung
mit einer Konzentration von 1:4 - 1:20 herzustellen.
Die auf die Verunreinigung abgestimmte Lösung mittels
geeignetem Gerät applizieren.
Fläche mittels Wurzelbürse oder Schrubber säubern.
Intensiv nachwaschen.
Optional Reinigung mit Hochdruckreiniger.
Reinigungsmittel ist rückstandslos zu entfernen.
Vorgang ggf. wiederholen.
Die Einwirkzeit und der Verbrauch des Reinigers werden
nach
Beurteilung von Musterflächen durch die fachlich
Beteiligten festgelegt.

Verbrauch:
ca. 0,05 - 0,1 kg/m² Remmers Clean AC [basic]  <0672>
je nach Verunreinigung
Einheit: m2

**00002.0007 Reinigung mit gebrauchsfertigem, saurem Reiniger (Clean WR)**
*** Bedarfsposition ohne GB
Entfernen von Kalk- und Mörtelschleiern
auf mineralischen Untergründen
mit Clean WR.

Grobe Verschmutzungen mechanisch entfernen.
Zu reinigenden Untergrund mit Wasser vornässen.
Material mittels geeignetem Gerät applizieren.
Material mit Wurzelbürste oder Schrubber einarbeiten.
Nach ausreichender Einwirkzeit nachwaschen.
Große Flächen mit Heißwasserdruck- oder
Dampfstrahlgeräten bearbeiten.
Vorgang ggf. wiederholen.
Die Einwirkzeit und der Verbrauch des Reinigers werden
nach
Beurteilung von Musterflächen durch die fachlich
Beteiligten festgelegt.

Verbrauch:
ca. 0,3 - 0,5 l/m² Clean WR <0675>
je nach Verunreinigung
Einheit: m2

**00002.0008 Reinigung mit pastösem Abbeizer & Graffiti-Entferner (AGE)**
*** Bedarfsposition ohne GB
Entfernen von Altanstrichen oder Graffitis
mit AGE.

Grobe Verschmutzungen mechanisch entfernen.
Material mittels geeignetem Gerät applizieren.
Einwirkzeit abhängig vom Untergrund, abzubeizenden
Materialien, Schichtdicken und Umgebungsklima.
Nach ausreichender Einwirkzeit den Altanstrich mit
geeignetem Werkzeug mechanisch abtragen.
Vorgang ggf. wiederholen.
Reinigungsmittel ist rückstandslos zu entfernen.

Die Einwirkzeit und der Verbrauch des Reinigers werden
nach
Beurteilung von Musterflächen durch die fachlich
Beteiligten festgelegt.

Verbrauch:
ca. 0,3 ? 0,5 l/m² je Arbeitsgang Remmers AGE <1368>
Einheit: m2

### Titel 00003 Vorarbeiten

**00003.0001 Ausräumen von geschädigtem /morbidem Fugenmaterial**
Ausräumen von schadhaften Fugen mit geeignetem
Werkzeug ohne Beschädigung der Fugenflanken.
Anschließend den Fugenraum mit ölfreier Druckluft
ausblasen.

Breite der Fugen i.M.:  ________cm
Ausräumtiefe:  ________cm
Einheit: m2

**00003.0002 Zerstörte Steine ersetzen**
*** Bedarfsposition ohne GB
Zerstörte  und stark geschädigte Steine nach
vorheriger Abstimmung mit der Bauleitung/Auftraggeber
ausbauen
und durch Material gleicher Art und Güte gemäß dem
ungeschädigten Originalmaterial ersetzen.

Es ist ein dem Originalbestand angepasster
Mauer-/Verlegemörtel zu verwenden.

Die ausgebauten Materialien gehen in den Besitz des AN
über und sind gemäß den örtlichen Bestimmungen
sach- und fachgerecht
zu entsorgen.
Einheit: St

### Titel 00004 Ziegelschlämmverfahren

*Hinweis*
Hinweise zur
Ziegelschlämmverfugung

Bei Ausführung des Ziegelschlämmverfahrens
sind die verfahrensspezifischen Verarbeitungshinweise
des Herstellers zu beachten.
Das Verfahren ist durch das Anlegen von Probeflächen
und in Abstimmung mit der Bauleitung den
objektspezifischen Bedingungen anzupassen.

**00004.0001 Hydrophobierende, lösemittelhaltige Vorimprägnierung (SNL)**
*** Grundposition ZZ 001.0
Vorbereitete Flächen für Ziegelschlämmverfugung
mit Funcosil SNL (geruchsneutral)  vorimprägnieren.

Imprägniermittel drucklos im Flutverfahren satt
auftragen (Vernebelung vermeiden),so dass ein 30 - 50
cm langer Flüssigkeitsfilm an der Baustoffoberfläche
herabläuft.
Abschnittsweise waagerecht von oben nach unten fluten
und sofort mit einem Flächenstreicher nacharbeiten.

Verbrauch:
ca. 0,6 l/m² Funcosil SNL geruchsneutral <0641>
Einheit: m2

**00004.0002 Hydrophobierende Vorimprägnierung für lösemittelempfindliche Baustoffe (SN)**
*** Wahlposition ZZ 001.1
Vorbereitete Flächen für Ziegelschlämmverfugung
mit Funcosil SN  vorimprägnieren.

Imprägniermittel drucklos im Flutverfahren satt
auftragen (Vernebelung vermeiden),
so dass ein 30 - 50 cm langer Flüssigkeitsfilm an der
Baustoffoberfläche herabläuft.
Abschnittsweise waagerecht von oben nach unten fluten
und sofort mit einem Flächenstreicher nacharbeiten

Verbrauch:
ca. 0,6 l/m² Remmers Funcosil SN <0604>
Einheit: m2

**00004.0003 Auffüttern tiefer liegender Fugen**
*** Bedarfsposition ohne GB
Auffüttern tieferliegender Fugen im
Ziegelschlämmverfahren
mit Remmers FM FS und Selectmix RMS
im Verhältnis 1:1 gemischt.

Die bereits offenen Fugen säubern und vornässen.
Mischung aus Remmers FM FS  und Selectmix RMS in
tieferliegende Fugen bis ca. 5 mm
unter die Ziegeloberfläche fachgerecht einbringen
und verdichten.

Verbrauch:
ca.1,0 kg/l Hohlraum Remmers FM FS <0435>>
ca.1,0 kg/l Hohlraum Remmers Selectmix RMS <6752>
Einheit: m2

**00004.0004 Verfugung im Ziegelschlämmverfahren (FM FS)**
Verfugen der vorbereiteten Flächen im
Ziegelschlämmverfahren
mit Remmers FM FS.

Verbrauch:
ca. 3 kg/m² <0435> bei 5 mm Fugentiefe
Remmers FM FS <0435>
alternativ FM FS Sonderfarbton <0437>
Einheit: m2

**00004.0005 Nachreinigung imrotec-Softstrahlverfahren**
*** Bedarfsposition ohne GB
Entfernen von durch die Schlämmverfugung verursachter
Verschmutzungen (Mörtelschleier) von den
Ziegeloberflächen
mit dem untergrundschonenden rotec-Softstrahlverfahren.

Die Reinigung darf zu keinem Abtrag
der Ziegeloberfläche führen.

Strahlgerät:
rotec Softstrahlanlage
Strahlmittel:
rotec Glaspudermehl,
Zusätzliche technische Informationen des Herstellers
beachten.

Reinigungsgrad, Strahldruck, Wasseranteil
und Strahlgut-Körnung werden mittels genügend
großer,
repräsentativer Probeflächen festgelegt.
Erst nach Abnahme der Probeflächen durch die
Bauleitung /Auftraggeber darf mit den Arbeiten
begonnen werden.

Verbrauch:
ca. 40-100 kg/h Remmers rotec Glaspudermehl
<5280> A0  0,04 - 0,09 mm
<5278> A2  0,09 - 0,25 mm
Einheit: m2

**00004.0006 Hydrophobierende, lösemittelhaltige Nachimprägnierung (SNL)**
*** Grundposition ZZ 002.0
Fassadenflächen nach Abtrocknung
der Schlämmverfugung mit Funcosil SNL (geruchsneutral)
 nachimprägnieren.

Imprägniermittel drucklos im Flutverfahren
Abschnittsweise waagerecht von oben nach unten
gleichmäßig auftragen.

Verbrauch:
ca. 0,4 l/m² Remmers Funcosil SNL geruchsneutral <0641>
Einheit: m2

**00004.0007 Hydrophobierende Nachimprägnierung für lösemittelempfindliche Baustoffe (SN)**
*** Wahlposition ZZ 002.1
Fassadenflächen nach Abtrocknung
der Schlämmverfugung mit Funcosil SN
nachimprägnieren.

Imprägniermittel drucklos im Flutverfahren
Abschnittsweise waagerecht von oben nach unten
gleichmäßig auftragen.

Verbrauch:
ca. 0,4 l/m² Remmers Funcosil SN <0604>
Einheit: m2

**00004.0008 Farbtonintensivierende, verfestigende Nachhydrophobierung (AS)**
*** Wahlposition ZZ 002.2
Fassadenflächen nach Abtrocknung
der Schlämmverfugung mit Funcosil AS
nachimprägnieren.

Imprägniermittel drucklos im Flutverfahren
Abschnittsweise waagerecht von oben nach unten
gleichmäßig auftragen.

Verbrauch:
ca. 0,4 l/m² Remmers Funcosil AS <0640>
Einheit: m2

**00004.0009 Hydrophobierende Nachimprägnierung mit Fassadencreme (FC)**
*** Wahlposition ZZ 002.3
Fassadenflächen nach Abtrocknung
der Schlämmverfugung mit Funcosil FC
nachimprägnieren.

Imprägniermittel mit geeignetem Werkzeug einlagig
im Kreuzgang auftragen.

Verbrauch:
ca. 0,15 l/m² Funcosil FC <0711>
Einheit: m2

**00004.0010 Hydrophobierende Nachmprägnierung mit Fassadencreme mit Farbtonintensivierung**
*** Wahlposition ZZ 002.4
Fassadenflächen nach Abtrocknung
der Schlämmverfugung mit Funcosil FC Plus
nachimprägnieren.

Imprägniermittel mit geeignetem Werkzeug einlagig
im Kreuzgang auftragen.

Verbrauch:
ca. 0,15 l/m² Remmers Funcosil FC plus <0712>
Einheit: m2
